# Stuttgart StuWe Fruwirthstraße
Angebotsaufforderung (GAEB DA XML 3.2, DA83)
Währung: EUR
Erstellt mit: G&W CALIFORNIA PRO, CALIFORNIA PRO V15.1.12, 15.10.2026

## Zusätzlicher Text
LEISTUNGSVERZEICHNIS

_______________________________________________________________________________________________

Gewerk Baufeinreinigung
_______________________________________________________________________________________________

Baumaßnahme:
Neubau Wohnen für Studierende Hohenheim
Fruwirthstraße 15-19
70599 Stuttgart

Bauherr:
Studierendenwerk Tübingen-Hohenheim A.d.ö.R.
vertreten durch die Abteilung Bauwesen
Friedrichstrasse 21
72072 Tübingen

## ANLAGEN
ANLAGEN

Diesem Leistungsverzeichnis liegen zur Übersicht und als reine Kalkulationshilfe Pläne bei.

## ANGABEN NACH DIN 18299
ANGABEN NACH DIN 18299

0.1 Angaben zur Baustelle

0.1.1
Lage der Baustelle
Das Baufeld liegt zwischen dem Ortsteil Steckfeld und dem Universitätsgelände Hohenheim. Es grenzt im Südwesten an die Fruwirthstraße an und wird von dort mit der Zu- und Abfahrt erschlossen. Es gelten keine besonderen Lastbeschränkungen für LKW-Verkehr.
Das Baufeld ist mit einem Bauzaun eingefriedet (Leistung AN Übergeordnete Baustelleneinrichtung). Der Zugang und die Ausfahrt erfolgen über Tore.
Das Parken von Firmenfahrzeugen auf dem Baustellengelände ist nur eingeschränkt möglich. Es besteht seitens des AN keine Anspruch auf einen Stellplatz für Firmenfahrzeuge auf dem Baugelände.
Alle öffentliche Verkehrsflächen außerhalb des Gebäudes, Straßen, Wege und sonstige Außenanlagen sind unbeschädigt und sauber zu halten und bei unvermeidlichen Verschmutzungen unverzüglich zu reinigen. Die Kosten trägt in vollem Umfang der Verursacher.

0.1.2
Bei der Durchführung der Arbeiten sind das Gesetz zum Schutz vor schädlichen Umwelteinwirkungen durch Luftverunreinigung, Geräusche, Erschütterungen und ähnliche Vorgänge (Bundesimmissionsschutzgesetz BImSchV) sowie die allgemeinen Verwaltungsvorschriften (AVV Baulärm) zum Schutz gegen Baulärm (Geräuschemissionen), jeweils in der geltenden Fassung zu beachten.
Geräuschintensive Tätigkeiten, bei denen davon auszugehen ist, dass die Immissionsrichtwerte der AVV für den Nachtzeitraum überschritten werden, sind nur werktags in der Zeit zwischen 07:00 Uhr und 20:00 Uhr auszuführen. Dies gilt auch für die An- und Abfahrt der LKW zur Baustelle.
Beim Betrieb auf der Baustelle, insbesondere beim Betrieb von Baumaschinen, ist darauf zu achten, dass die zulässigen Immissionsrichtwerte der AVV Baulärm nicht überschritten werden:
Gebietswerte bei: vorwiegender Wohnnutzung  Tag: 55 dB(A) Nacht: 40 dB(A)
Um Staubbelästigungen auf der Baustelle sowie in der Umgebung zu vermeiden, ist eine Wasserbedüsung einzusetzen.

0.1.3
Erstellt werden ein 4-geschossiges und zwei 3-geschossige Wohnheimbauten für Studierende. Die freistehenden Gebäude haben jeweils eine Grundfläche von ca. 22mx22m. Das 4-geschossige Gebäude ist teilunterkellert.

0.1.4
Verkehrsverhältnisse auf der Baustelle siehe BE-Plan FRU_APL_050_BG.pdf und Lageplan FRU_APL_100_LP.pdf

0.1.5 und 0.1.6
---

0.1.7
Für die Ausbaugewerke sind eingerichtet:

- je Haus ein Trink-/ Bauwasserverteiler als Standverteiler Armaturen Messing
  winterfest und frostsicher, bestehend aus:
1 Bauwasserverteiler Anschluss / Durchmesser DN 32,
2 Stück Anschlüsse 3/4 "
3 Stück Anschlüsse 1/2 "
inklusive Absperrventil und Schlauchverschraubung je Abgang

- insges. 7 Stück Baustrom-Entnahmestellen, im einzelnen bestehend aus:
 1 Sicherungskasten 6x3x25A Sicherungselemente, Mp- und Sl-Schienen, gleichw. K+M RS 27/I44E,
  einschl. Sicherungserstbestückung
1 Fehlerstromschutzschalter 4-pol. IN=40A, IFN=30mA
1 CEE-Steckvorrichtung A.P. 5-pol. IN=16A, 380 Volt
1 dto. jedoch IN=32A
6 FR.AP.-Schukosteckdosen
Es bestehen keine Anschlüsse an Abwasserleitungen.

0.1.8
Die Flächen auf dem Baufeld sind begrenzt. Es sind keine Flächen für Lagerung und Parken vorgesehen. In ca. 500 m Entfernung ist ein öffentlicher Parkplatz "Parken am Schloß".
Der Rohbauer stellt Sanitärcontainer, auch zur Nutzung durch die Ausbaugewerke zur Verfügung
Es werden keine Lager- und Aufenthaltsräume bereit gestellt.

Bei den Förderwegen für alle auszuführenden Arbeiten ist in die Positionen mit einzukalkulieren, dass der längste vertikale Förderweg zum Lager-/Ladeplatz bis zu 10 m, und der längste horizontale Förderweg zum Lager-/Ladeplatz bis zu 100 m von der Arbeitsstelle betragen kann.

0.1.9
--
0.1.10
--

0.1.11
---

0.1.12
Es bestehen keine Anschlüsse an Abwasserleitungen, Schmutzwasser ist aufzufangen.

0.1.13
--

0.1.14
Im Bereich der BE-Fläche stehen Bäume, welche Bestandteil der späteren Außenanlagen sind.
Im Bereich der Baumkronen (+ 1,5 m Radius) darf kein Material gelagert werden oder Fahrzeuge bewegt oder abgestellt werden. Die Bäume werden durch den AN Rohbau geschützt.

0.1.15
Bei der öffentlichen Zufahrt sind die öffentlichen gesetzlichen Regelungen zu beachten.Es ist mit tlw. reduzierter Aufmerksamkeit speziell der Fußgänger und Fahrradfahrer im Bereich der Baustelle und außerhalb der Baustelle zu rechnen.

0.1.16
--

0.1.17
--

0.1.18
--

0.1.19
Durch den AG wurde ein SiGeKo beauftragt.

0.1.20
--

0.1.21
--

0.1.22
--

0.1.23
Die Leistungen werden im Zusammenhang mit Leistungen anderer Unternehmer auf der Baustelle ausgeführt. Dabei sind Abhängigkeiten zu berücksichtigen, die sich aus der Koordination des Bauablaufs mit Leistungen anderer Unternehmer ergeben. Hieraus erforderliche Abstimmungen und Rücksprache mit der Bauleitung des AG für einen reibungslosen Bauablauf sind zu gewährleisten.

0.2. Angaben zur Ausführung

0.2.1
Die Ausführung erfolgt in Haus 15 und 17 überschneidend, zeitlich getrennt davon, als separater Arbeitsabschnitt, erfolgen die Arbeiten in Haus 19.

Die Leistung ist außerdem in 3 zeitlich getrennten Abschnitten pro Haus vorzunehmen:
- Montage der Bodenschotts
- Montage der Türzargen
- Montage der Türblätter, Seitenfelder, Beschläge

0.2.2 bis 0.2.5
--

0.2.6
Baugeräte (wie z.B. Bau- und Autokräne usw.) die bei der Baudurchführung zum Einsatz kommen, bedürfen einer luftrechtlichen Genehmigung gemäß § 15 Abs. 2 LuftVG und sind dem Regierungspräsidium Stuttgart mindestens 4 Wochen vor dem beabsichtigten Einsatz zur Genehmigung vorzulegen.

0.2.7
---

0.2.8
Es stehen keine Gerüste zur Verfügung.

0.2.9
--

0.2.10
--

0.2.11 und 0.2.12
---

0.2.13
Die Eignungs- und Gütenachweise und bauaufsichtlichen Zulassungen sind während der Bauzeit dem AG und der Bauleitung unaufgefordert vor der Ausführung vorzulegen.
Weitere Dokumentationspflichten sind im Leistungsverzeichnis geregelt

0.2.14
--

0.2.15
--

0.2.16
Vom Auftraggeber werden keine Baustoffe beigestellt.

0.2.17 bis 0.2.22
---

## AUSFÜHRUNG ALLGEMEIN
AUSFÜHRUNG ALLGEMEIN

Sicherheitskoordination
Für die Überwachung der Einhaltung von Sicherheit und Gesundheitsschutz gemäß der Baustellenverordnung ist durch den Bauherrn ein SiGe-Koordinator eingesetzt. Der Auftragnehmer hat bei der Ausführung der Arbeiten die
Arbeitsschutzgesetzgebung und die daraus resultierenden Verordnungen (hier: die Baustellenverordnung vom
10. Juni 1998) zu beachten sowie die Hinweise des Koordinators und den Sicherheits- und Gesundheitsschutzplan
zu berücksichtigen. Alle im Rahmen der Baustellenverordnung vorzulegenden Unterlagen sind auf Anweisung des
SiGe-Koordinators vorzulegen. Die Kosten hierfür sind in die Einheitspreise einzukalkulieren.

## VORBEMERKUNGEN BAUREINIGUNGSARBEITEN
VORBEMERKUNGEN BAUREINIGUNGSARBEITEN

1. Grundlagen

Die Ausführungsgrundlage bildet die "Gebäudereiniger-Richtlinie":

BIV-Richtlinie - Richtlinien für Vergabe und Abrechnung im Gebäudereiniger-Handwerk
Herausgeber: Bundesinnungsverband des Gebäudereiniger-Handwerks (BIV), o. gleichwertig

Ergänzend sind folgende ATV zu berücksichtigen:

ATV/DIN 18299 - Allgemeine Regelungen für Bauarbeiten jeder Art

Weiter sind zu beachten:

BGI 659 -  Gebäudereinigungsarbeiten, o. gleichwertig
BGR 209 - Umgang mit Reinigungs- und Pflegemitteln, o. gleichwertig

2. Angaben zu Stoffen und Bauteilen

Reinigungs-, Pflege- und Behandlungsmittel sowie Geräte und Maschinen müssen für den jeweiligen Verwendungszweck geeignet sein. Geräte und Maschinen müssen den Sicherheitsbestimmungen entsprechen und deutlich lesbare Prüfzeichen und Typschilder haben.

Der Auftragnehmer hat bei der Auswahl der Reinigungs- und Pflegemittel die geltenden behördlichen Vorschriften und Verordnungen zu beachten.

Vor Beginn der Arbeiten ist mit dem AG Rücksprache hinsichtlich der zu verwendenden Reinigungsmittel zu nehmen. Es sind die vom Hersteller empfohlenen Reinigungsmittel und -methoden einzusetzen.

Wasser und Energie für die Reinigungsarbeiten werden dem Auftragnehmer an den vorhandenen Anschlussstellen unentgeltlich zur Verfügung gestellt, wenn in der Leistungsbeschreibung nichts Anderes vorgeschrieben ist.

3. Angaben zur Ausführung

3.1 Allgemeines

Wenn außer dem Auftragnehmer keine weiteren Auftragnehmer oder sonstige berechtigte Personen auf der Baustelle anwesend sind, hat der Auftragnehmer alle Zugangstüren beim Verlassen der Baustelle abzuschließen. Das gilt auch für ein zeitweiliges Verlassen der Baustelle, z.B. während Pausen und am Ende eines Arbeitstages.

Vor Arbeitsaufnahme sind die zu reinigenden Flächen und Bauteile vom Auftragnehmer auf Beschädigung zu untersuchen. Beanstandungen sind dem Auftraggeber unverzüglich schriftlich mit Bilddokumentation mitzuteilen.

Wenn während oder nach der Reinigung Schäden an den zu bearbeitenden Flächen sichtbar werden ist der Auftraggeber unverzüglich zu benachrichtigen.

Grundsätzlich verpflichtet sich der Auftragnehmer, nur zugelassene Reinigungsmittel zu verwenden, die keine Rückstände hinterlassen oder zu Schäden auf den Materialoberflächen führen.

Für die Baufeinreinigung  werden vom Auftraggeber folgende Qualitätsanforderungen gestellt, soweit dies nach dem Stand der Technik möglich ist:

-  Besenrein übergebene Gebäude/Anlagen staubfrei, schlierenfrei, wasserfleckenfrei reinigen.
-  Beseitigen von Flecken, Schutzfolien, Markierungen, Etiketten und dergl. (nicht TÜV-Beschilderung etc.)
-  Behandeln mit einem auf die Oberfläche abgestimmten Pflegemittel.

Bei starken Verschmutzungen, nicht ausreichender Reinigung oder Rückständen von Reinigungsmittel ist das feucht/nass wischen und trocknen entspr. zu wiederholen.

Mit Türschließern versehene Türen mit Brand- und Rauchschutzanforderungen dürfen nicht festgestellt werden.

3.2 Sonstige Angaben zur Durchführung

Es ist dem Reinigungspersonal untersagt, im Gebäude zu rauchen. Der Auftragnehmer hat darauf zu achten, dass das Rauchverbot eingehalten wird.

Fensterbretter und Sohlbänke dürfen grundsätzlich nur mit lastverteilenden Auflagen und nach Absprache mit der Bauleitung betreten werden.

Durch Reinigungsarbeiten vorübergehend glatte Fußbodenflächen sind abzusperren. Falls Verkehrswege davon betroffen sind, ist abschnittsweise zu arbeiten.

Die Weitergabe von Schlüsseln an Dritte ist untersagt. Für Schlüsselübergabe an Mitarbeiter ist ein schriftlicher Nachweis zu führen.

4. Preisinhalte

Als Nebenleistungen gelten, insbesondere:

-  Das Weiterrücken fahrbarer Gerüste im Zuge des Arbeitsfortschritts für eigene und fremde Gerüste, sofern  das ohne Auf- und Abbau und lediglich durch erneute Abstützung möglich und zulässig ist.
-  Reinigen der Abstellräume und Abstellschränke für Reinigungsmittel und Reinigungsgeräte.
-  Abschließen der Türen vor zeitweiligem Verlassen der Baustelle, z.B. während Pausen und am Ende  eines Ar  beitstages sowie nach Beendigung der Reinigung und Rückgabe der Schlüssel.
-  Dokumentation  der verwendeten  Reinigungs-, Pflege- und Behandlungsmittel und Übergabe von Herstellernachweisen über deren Eignung, sowie von Pflegeanweisungen und Sicherheitsdatenblättern.
-  Reinigen von Beschlägen bei der Reinigung von Fenstern, Türen und Einrichtungsgegenständen, Entfernen  von Aufklebern, Entfernen von Schutzfolien einzelner Bauteile, in Absprache mit der örtl. Bauleitung
-  Umstellen von leichten Einrichtungsgegenständen, z. B. Stühle, kleine Tische, Papierkörbe usw. zur  Durchfüh  rung der Unterhaltsreinigung.
-  Absperren von Räumen oder Bereichen, die während der Reinigungsarbeiten und evtl. anschließender Tro  ckenzeiten nicht betreten werden dürfen, Aufstellen von Warnschildern bei vorübergehender, durch  die Reini  gung verursachter Rutschgefahr.
-  Beseitigen aller Verunreinigungen, die von den Arbeiten des Auftragnehmers herrühren.
-  Schutz der für die Ausführung übergebenen Stoffe und Geräte vor Beschädigung und Verlust bis zur Rückga  be.

Als Besondere Leistungen gelten:

-  Vorhalten von Aufenthalts- und Lagerräumen. (werden vom AG nicht zur Verfügung gestellt)
-  Prüfungen des Untergrundes, die über den Umfang gewerbeüblicher Prüfungen hinausgehen.
-  Besondere Maßnahmen zum Schutz von Bauteilen und Einrichtungsgegenständen, z.B. vollflächiges  Abdecken oder Abkleben mit Folien oder Planen.
-  Beseitigen von Verstopfungen in Rohrsystemen, Beseitigen von Ekelerregenden oder außergewöhnlichen  Verschmutzungen und Abfällen.
-  Beseitigen von Zementschleiern.
-  Aufwendungen für Inanspruchnahme fremder Grundstücke, Räumlichkeiten und dergleichen, sowie  fremder  Leistungen oder Einrichtungen, z. B. Krananlagen und deren Bedienung.
-  Demontage und Montage von Beleuchtungskörpern, Sonnenblenden, Vorhängen usw. sowie Ergänzung fehlender Befestigungsteile.

## AUSFÜHRUNGSBESCHREIBUNG BAUREINIGUNG
AUSFÜHRUNGSBESCHREIBUNG BAUREINIGUNG

Allgemein:

Die Arbeiten werden geschossweise, zeitversetzt und parallel in den Häusern 17 und 15 ausgeführt. Das Haus 19 folgt zeitversetzt.

Die Arbeiten werden von der örtl. Bauleitung des AG, entsprechend dem Baufortschritt, bereichsweise abgerufen. Der Vorlauf bis zur Ausführung beträgt nach Abruf max. 2 Werktage.

Fassaden- und Glasreinigung ist nach dem Merkblatt der Gütegemeinschaft für die Reinigung von Metallfassaden e.V., Nürnberg, GPB RAL-GZ 632 durchzuführen.

Zur Kalkulation des Angebots sind die Räumlichkeiten vor Ort zu besichtigen  (nach Terminabsprache mit der örtl. Bauleitung des AG).

Ausführung:

1. Sämtliche Arbeiten erfolgen nur nach Anweisung und auf Abruf durch die Bauleitung des AG.
Die Baufeinreinigung ist termingerecht, in verschiedenen Zeitabschnitten, nach Aufforderung durch die örtliche Bauleitung, ordnungs- und fachgerecht auszuführen. Die ausgeschriebenen Leistungen sind auch mehrfach und in Teilflächen auszuführen.

2. Vor der Baufeinreinigung sind die Flächen mit der Bauleitung zu begehen um eventuelle Vorbeschädigungen festzustellen.

3. In den Einheitspreis sind alle für die Reinigung erforderlichen Hilfsmittel wie Gerüste, Leitern, Reinigungsmittel, Gerätschaften und deren Vorhaltung einzurechnen, es sei denn in den Positionen ist dies anders beschrieben.

4. Alle Gerüste des AN sind nach der Reinigung umgehend zu beseitigen, es sei denn die Bauleitung des AG weißt etwas anderes an.

Hinweis zum LV:

Bei den in  den LV Positionen der Baufeinreinigung angegebenen Raumflächen handelt es sich immer um die Grundrissflächen auch wenn dies nicht gesondert erwähnt ist.

Bei allen nass zu reinigenden Oberflächen ist das Wasser umgehend wieder auf zu nehmen. Es sind keine aggressiven Reinigungsmittel zu verwenden bzw. nur Mittel die für die jeweiligen Oberflächen geeignet sind.

1. Reinigungsarbeiten

Die Feinreinigung umfasst die vollumfängliche Reinigung aller Oberflächen, von Böden, Decken, Wänden, fest eingebauter Einrichtung und Ausstattung sowie freier Möblierung innerhalb des Gebäudes, einschl. Außenfassaden und Fenster inkl. Jalousien von Baustaub, Klebe- und Farbresten, Lackspritzer und Silikon- und Fugenmasse.

In den folgenden Positionen werden die wesentlichen Materialien und Bauteile beschrieben. Wand- und Bodenflächen sind mit überschlagenen Flächenanteilen benannt. Alle weiteren zu reinigenden Bauteile und Oberflächen ergeben sich aus dem Gebäudetyp "Wohnanlage" und sind in der Kalkulation zu berücksichtigen.

Diese Angaben sowie die beiliegenden Pläne dienen als Grundlage für die Kalkulation.

2. Reinigungsvorgaben

Wand- und Deckenflächen (Stb oder GK Untergrund mit Rauvlies, Glasvlies oder Zellulosevlies tapeziert und mit Dispersionsfarbe oder PU-Farbe gestrichen)

-  per Staubsauger mit weichem Bürstenaufsatz vollflächig gründlich entstauben.

-  integrierte bzw. auf und angebaute Leuchten, Schalter, Dosen, Bedientableaus, Vorhangschienen, Brandmel  der, Schilder und dergl. mit entspr. Reinigungsmittel nebelfeucht reinigen und nachwischen.

Bodenbeschichtung

-  absaugen, mit entspr. Reinigungsmittel nass wischen und trocknen, einschl. Sockelleisten.

Bodenbelag Linoleum

-  feinkehren, nass mit entspr. Reinigungsmittel reinigen u. trocknen, einschl. Sockelleisten.

Fliesenbeläge- und -bekleidung

-  Nass reinigen unter Verwendung von geeigneten Pflegemitteln (Kombinationsreiniger schutzfilmbildend).

-  feinkehren bzw. entstauben, nass mit entspr. Reinigungsmittel reinigen u. abledern, einschl. Sockelleisten.

-  integrierte Leuchten, Schalter, Dosen, Armaturen und dergl. mit entspr. Reinigungsmittel nebelfeucht reinigen  und trocknen.

Innentüren mit HPL- o. Hartfaserplatten-Holztürblatt, lackierte Stahlzarge

-  Türblatt u. Zarge einschl. Fälzen,  Beschlägen u. sonstigen Einbauteilen allseitig abstauben, mit entspr. Reini  gungsmittel feucht reinigen u. abledern.

Sanitärräume bzw -einrichtung

- Ausführung durch Saugen oder Kehren, von allem Feinstaub reinigen und anschließendem Nasswischen mit  Grundreiniger, sowie Auspolieren, inkl. gründlichem Reinigen von Bodeneinläufen.

-  Reste, wie Schutzfolien, Aufklebern etc. frei machen und schlierenfrei mit geeignetem Reinigungsmittel  wischen; einschl. Nachtrocknung in einem zweiten Arbeitsgang.

-  Sanitär-Porzellan gründlich mit entspr. desinfizierendem Reinigungsmittel nass reinigen und abledern. Armaturen polieren.

Möblierung

-  außen und innen, mit sämtl. Teilungen, Sockeln, Blenden, Schubladen, Einbauteilen u. dergl., gründlich ab  stauben, mit entspr. Reinigungsmittel feucht reinigen und nachwischen.

Spiegel

- abstauben, mit entspr. Reinigungsmittel feucht abwischen und polieren.

Tische (Oberflächen HPL, Gestelle Metall)

-  entstauben, mit entspr. Reinigungsmittel feucht wischen und trocken reiben.

Medienschienen (mit integrierten Schaltern u. Steckdosen)

-  abstauben, mit entspr. Reinigungsmittel feucht abwischen und abledern.

Heizkörper

- ca. 50/ 80/6,4 cm, allseitig abstauben, feucht reinigen und mit Mikrofasertuch abledern.

Fenster(-türen) u. Glasfassaden, einschl. Füllungen und andere Glasflächen:

-  Fenster(-türen) u. Glasfassaden sind innen und außen im Nassverfahren zu reinigen

- Fachgerechte Reinigung der Rahmenkonstruktionen und Glasflächen einschl. Abledern. Farbreste und starke  Verschmutzungen sind ohne Verwendung mechanischer Mittel (Spachtel, Stahlwolle o.ä.) abzulösen.

-  Einsatz von Glasreinigern und streifenfreies Nachreiben ist erforderlich.

-  Aufkleber und Schutzkennzeichnungen sind zu entfernen. Die Typenbezeichnungen in den Fälzen müssen je  doch verbleiben.

-  Beim Reinigen von Fenstern und Fassaden ist im Besonderen darauf zu achten, dass Dichtungen und Glaskitt  unverletzt bleiben, Verkratzen und sonstige Kratzspuren sind in jeder Form auszuschließen.

-  Das Reinigen beinhaltet auch das Reinigen sämtlicher Profile, sämtlicher Anschluss- und Abschlussbleche, Fensterbänke außen sowie bei Öffnungsflügeln Fälze, Dichtungen und Beschläge.

-  außen Sonnenschutzlamellen/Raffstore mit entspr. Reinigungsmittel feucht reinigen und nachwischen.

Eloxierte Alu-Bleche und Profile:

-  Zement-, Kalk-, und Mörtelrückstände sind auf jeden Fall nur mit Wasser abzuwaschen, sie sind keinesfalls  mit Metallschabern abzukratzen, da sonst die eloxierte Oberfläche des Aluminiums zerkratzt wird.

-  Bei ggf. stärker verschmutzten Aluminiumflächen ist eine Nachreinigung mit einem Spezialaluminium-Reiniger  vorzunehmen. Danach sind die eloxierten Alu-Flächen zu konservieren und zu polieren.

Einbrennlackierte Alu-Bleche und Profile:

-  Reinigung mit warmem Wasser mit Zusatz von waschaktiven Substanzen oder gleichwertig neutral reagieren  den Zusätzen. Die Reinigung erfolgt zweckmäßigerweise mit Schwamm, bzw. Bürste oder durch rotierende  Bürste. Der entstehende Schaum ist durch Abziehen mit entsprechenden Hilfsgeräten zu beseitigen.

  Besonders stark verschmutzte Flächen sind durch Nachreinigung mit einem Spezial-Lackreiniger zu behan  deln. Dieser Lackreiniger ist auf der trockenen Fassade mit weichem Lappen anzuwenden, wobei besonders  hartnäckig verschmutzte Stellen durch mehrmaliges Reiben zu säubern sind.

Kunststoffbeschichtete Flächen:

-  Unter Zusatz antistatischer Mittel feucht reinigen.

Lackierte Flächen:

-  Grundsätzlich feucht reinigen. Decken- und Wandflächen sind trocken zu entstauben. Größere Verschmutzun  gen sind zunächst mechanisch zu entfernen.

Treppengeländer

-  Staketen-Treppengeländer aus lackiertem Stahl, Ober-/Untergurt, Pfosten/Flachstahl, Stahl-Rundrohrhandläufe einschl. Konsolen und Befestigungen

Technische Einrichtungen

- Leuchten-Abdeckungen, -Spiegelraster und -Sockel mit entspr. Reinigungsmittel feucht reinigen und trocken  reiben

-  Lüftungsrohre und Ein-/Auslässe aus Metall entstauben, mit entspr. Reinigungsmittel feucht abwischen und  trocken reiben.

-  Elektrische Einrichtungen wie z.B. Kabelkanäle aus Kunststoff bzw. Metall entstauben, mit entspr. Reinigungs  mittel feucht wischen und trocken reiben.

- Elektrische Geräte wie Kühlschränke mit entspr. Reinigungsmittel feucht wischen und trocken reiben.

-  Heizkörper mit geeignetem Gerät feucht reinigen, dabei entdeckte Undichtigkeiten sind unverzüglich dem Auf  traggeber zu melden. Ventile dürfen dabei nicht verstellt werden.

Technikräume

-  Technische Installationen wie Rohrleitungen/Kanäle für Sanitär, Heizung, Lüftung, Gas, Sprinkler etc., Lüf  tungsaggregate, Kabeltrassen für Elektroleitungen, Armaturen, Schaltschränke, Kessel, Maschinen, Großgerä  te gründlich entstauben, eventuelle Farbreste u. dergl. sorgfältig beseitigen.

-  Nassreinigungen bedürfen einer besonderen Absprache. In diesem Fall ist besonders festzulegen, ob eine  Trocknung maschinell erfolgen soll.

Außenanlagen

-  grobe Verunreinigungen von Verkehrs- und sonstigen befestigten Flächen außerhalb des Gebäudes aufneh  men, Plattenbeläge scharf besenrein abkehren.

-  Anschließend nass reinigen durch Abspritzen, einschl. Entfernung von Flecken und Schmutzrückständen.

## 325_B_Baufeinreinigung
Datum: 15.10.2026

### 1 BAUFEINREINIGUNG

#### 1.1 ERSTEINPFLEGE LINOLEUM

**1.1.1 Ersteinpflege Linoleum**
Ersteinpflege Linoleum

Erstpflege des Linoleum Belag nach vollständiger Reinigung und Trocknung.
Geeignete Pflegeemulsion bzw. Polymerdispersion vollflächig und gleichmäßig auftragen, Anzahl von Aufträgen nach Erfordernis, erforderliche Trocknungszeiten einhalten und geschlossenen, streifenfreien Pflegefilm herstellen.

Ausführung nach Herstellervorgaben, einschließlich aller erforderlichen Pflege- und Hilfsmittel sowie Nebenleistungen.

Ausführung nach Abstimmung und Vorgabe der Bauleitung.
Die Ersteinpflege findet in mehreren Abschnitten statt, z.B. Räume und Flure getrennt.
Menge: 3400,000 m2

#### 1.2 RÄUME, ZIMMER

**1.2.1 Feinreinigung Einzelapartments**
Feinreinigung Einzelapartments

Feinreinigung Einzelapartments gemäß Ausführungsbeschreibung feinreinigen, bis zum Erreichen rückstandsfreier Oberflächen.

Bauteile u. Oberflächen:

Bodenflächen  elast. Bodenbelag, Linoleum, einschl. Sockelleisten Holz

Deckenflächen  Untergrund: Stb verputzt, mit Dispersionsfarbe gestrichen,  einschl. Einbauten (z.B. Leuchten und dergl.)
Wandflächen  Untergrund: Stb verputzt und GK, mit Dispersionsfarbe ge  strichen einschl. eingebauten Schaltern, Steckdo  sen,  Wandleuchten, Tableaus u. dergl.

Innentür  Holzwerkstofftür, HPL-Türblatt, Holzzarge, einschl. Beschlä  gen u. Ausstattung

Einbauten  gem. beil. Planunterlagen

Fensterreinigung in gesonderter Position erfasst.
Wandhöhen bis 2,50 m

Abrechnung erfolgt nach 1 Stk Raum = ~ 19,50 m2 Grundfläche.
Menge: 63,000 St

**1.2.2 Feinreinigung WG-Zimmer**
Feinreinigung WG-Zimmer

Feinreinigung WG-Zimmer gemäß Ausführungsbeschreibung feinreinigen, bis zum Erreichen rückstandsfreier Oberflächen.

Bauteile u. Oberflächen:

Bodenflächen  elast. Bodenbelag, Linoleum, einschl. Sockelleisten Holz

Deckenflächen  Untergrund: Stb verputzt, mit Dispersionsfarbe gestrichen,  einschl. Einbauten (z.B. Leuchten und dergl.)
Wandflächen  Untergrund: Stb verputzt und GK, mit Dispersionsfarbe ge  strichen einschl. eingebauten Schaltern, Steckdosen,  Wandleuchten, Tableaus u. dergl.

Innentür  Holzwerkstofftür, HPL-Türblatt, Stahlzarge, einschl. Beschlä  gen u. Ausstattung

Einbauten  gem. beil. Planunterlagen

Fensterreinigung in gesonderter Position erfasst
Wandhöhen bis 2,50 m

Abrechnung erfolgt nach 1 Stk Raum = ~ 14,50 m2 Grundfläche.
Menge: 63,000 St

**1.2.3 Feinreinigung Duschbad**
Feinreinigung Duschbad

Duschbad zu vorbeschr. Einzelapartments gemäß Ausführungsbeschreibung feinreinigen, bis zum Erreichen rückstandsfreier Oberflächen.

Bauteile u. Oberflächen:

Bodenflächen  Steinzeug-Fliesen

Deckenflächen  Untergrund: Stb verputzt, mit PU-Farbe  gestrichen einschl. eingebauten Schaltern, Steckdosen,  Wandleuchten, Tableaus u. dergl.

Wandflächen  Untergrund: GK, Steingutfliesen einschl. eingebauten  Schaltern, Steckdosen, Wandleuchten, Tableaus u. dergl.

Innentür  Holzwerkstofftür, HPL-Türblatt, Stahlzarge, einschl. Be  schlägen u. Ausstattung

Sanitäreinrichtung  WC mit WC-Sitz und -Deckel, erhöhte Duschtassen,
  Betätigungsplatte, Toilettenpapierhalter, Ersatztoilettenpa  pierhalter, Toilettenbürste mit Halterung, Haltegriff Dusche/  Duschhandlauf, Duschablage, Duscharmatur, Handbrause  mit Schlauch, Waschbecken mit Armatur, Kristallspiegel,  Wandhaken, mit allen Installationsanschlüssen, Steckdo  sen und Schaltern.

Sonstiges  Heizkörper

Wandhöhen bis 2,50 m

Abrechnung erfolgt nach 1 Stk Raum = ~ 2,80 m2 Grundfläche.
Menge: 63,000 St

**1.2.4 Feinreinigung WG-Bad**
Feinreinigung WG-Bad

WG-Bad zu vorbeschr. WG-Zimmern gemäß Ausführungsbeschreibung feinreinigen, bis zum Erreichen rückstandsfreier Oberflächen.

Bauteile u. Oberflächen:

Bodenflächen  Steinzeug-Fliesen

Deckenflächen  Untergrund: Stb verputzt, mit PU-Farbe gestrichen einschl.  gebauten Schaltern, Steckdosen,  Wandleuchten, Ta  bleaus u. dergl.

Wandflächen  Untergrund: GK, Steingutfliesen einschl. eingebauten  Schaltern, Steckdosen, Wandleuchten, Tableaus u. dergl.

Innentür  Holzwerkstofftür, HPL-Türblatt, Stahlzarge, einschl. Be  schlägen u. Ausstattung

Sanitäreinrichtung  WC mit WC-Sitz und -Deckel, Betätigungsplatte, Toiletten  papierhalter, Ersatztoilettenpapierhalter, Toilettenbürste mit  Halterung, Haltegriff Dusche/ Duschhandlauf, Duschabla  ge, Duscharmatur, Handbrause mit Schlauch, Waschbe  cken mit Armatur, Kristallspiegel, Wandhaken, mit allen In  stallationsanschlüssen, Steckdosen und Schaltern.

Sonstiges  Heizkörper

Wandhöhen bis 2,50 m

Abrechnung erfolgt nach 1 Stk Raum = ~ 3,60 m2 Grundfläche.
Menge: 28,000 St

**1.2.5 Feinreinigung WC EG**
Feinreinigung WC EG

WC EG gemäß Ausführungsbeschreibung feinreinigen, bis zum Erreichen rückstandsfreier Oberflächen.

Bauteile u. Oberflächen:

Bodenflächen  Steinzeug-Fliesen

Deckenflächen  Untergrund: Stb verputzt, mit PU-Farbe  gestrichen einschl. eingebauten Schaltern, Steckdosen,  Wandleuchten, Tableaus u. dergl.

Wandflächen  Untergrund: GK, Steingutfliesen einschl. eingebauten  Schaltern, Steckdosen, Wandleuchten, Tableaus u. dergl.

Innentür  Holzwerkstofftür, HPL-Türblatt, Stahlzarge, einschl. Be  schlägen u. Ausstattung

Sanitäreinrichtung  WC mit WC-Sitz und -Deckel, Betätigungsplatte, Toiletten  papierhalter, Ersatztoilettenpapierhalter, Toilettenbürste mit  Halterung, Waschbecken mit Armatur, Kristallspiegel,  Wandhaken, mit allen Installationsanschlüssen, Steckdo  sen und Schaltern.

Sonstiges  Heizkörper

Wandhöhen bis 2,50 m

Abrechnung erfolgt nach 1 Stk Raum = ~ 3,60 m2 Grundfläche.
Menge: 3,000 St

**1.2.6 Feinreinigung WG-Flur**
Feinreinigung WG-Flur

WG-Flure gemäß Ausführungsbeschreibung feinreinigen, bis zum Erreichen rückstandsfreier Oberflächen.

Ausführung mit folgenden Teil-Leistungen:

Bodenflächen  elast. Bodenbelag, Linoleum, einschl. Sockelleisten Holz

Deckenflächen  Untergrund: Stb verputzt,  mit Dispersionsfarbe gestrichen,  einschl. Einbauten (z.B. Leuchten und dergl.)
Wandflächen  Untergrund: Stb verputzt und GK, mit Dispersionsfarbe ge  strichen einschl. eingebauten Schaltern, Steckdosen,  Wandleuchten, Tableaus u. dergl.

Innentür  Holzwerkstofftür, HPL-Türblatt, Holzzarge, einschl. Be  schlägen u. Ausstattung

Einbauten  gem. beil. Planunterlagen

Fensterreinigung in gesonderter Position erfasst
Wandhöhen bis 2,50 m

Abrechnung erfolgt nach 1 Stk Raum = ~ 20,50-24,10 m2 Grundfläche.
Menge: 14,000 St

**1.2.7 Feinreinigung Wohnküche**
Feinreinigung Wohnküche

Wohnküchen gemäß Ausführungsbeschreibung feinreinigen, bis zum Erreichen rückstandsfreier Oberflächen.

Bauteile u. Oberflächen:

Bodenflächen  elast. Bodenbelag, Linoleum, einschl. Sockelleisten Holz

Deckenflächen  Untergrund: Stb verputzt, mit Dispersionsfarbe gestrichen,  einschl. Einbauten (z.B. Leuchten und dergl.)
Wandflächen  Untergrund: Stb verputzt und GK, mit Dispersionsfarbe ge  strichen einschl. eingebauten Schaltern, Steckdosen,  Wand  leuchten, Tableaus u. dergl.

Innentür  Alu-Glas Türen einschl. Beschlägen u. Ausstattung

Einbauten  gem. beil. Planunterlagen

Fensterreinigung in gesonderter Position erfasst
Wandhöhen bis 2,50 m

Abrechnung erfolgt nach 1 Stk Raum = ~ 18,00-18,75 m2 Grundfläche.
Menge: 14,000 St

**1.2.8 Feinreinigung Putz- und Abstellraum**
Feinreinigung Putz- und Abstellraum

Putz- und Abstellräume gemäß Ausführungsbeschreibung feinreinigen, bis zum Erreichen rückstandsfreier Oberflächen.

Bauteile u. Oberflächen:

Bodenflächen  elast. Bodenbelag, Linoleum, einschl. Sockelleisten Holz

Deckenflächen  Untergrund: Stb verputzt, mit Dispersionsfarbe gestrichen  einschl. eingebauten Schaltern, Steckdosen, Wandleuchten,  Tableaus u. dergl.

Wandflächen  Untergrund: Stb verputzt und GK, mit Dispersionsfarbe ge  strichen einschl. eingebauten Schaltern, Steckdosen, Wand  leuchten, Tableaus u. dergl.

Innentür  Holzwerkstofftür, HPL-Türblatt, Holzzarge, einschl. Beschlä  gen u. Ausstattung

Einbauten  gem. beil. Planunterlagen

Wandhöhen bis 2,50 m

Abrechnung erfolgt nach 1 Stk Raum = ~ 2,10 m2 Grundfläche.
Menge: 7,000 St

**1.2.9 Feinreinigung Technikraum, Fahrradraum**
Feinreinigung Technikraum, Fahrradraum

Technikräume UG und Fahrradraum gemäß Ausführungsbeschreibung feinreinigen, bis zum Erreichen rückstandsfreier Oberflächen.

Bauteile u. Oberflächen:

Bodenflächen  Beschichtung/ Anstrich

Deckenflächen  Untergrund: Stb, mit PU-Farbe gestrichen, einschl. Einbau  ten (z.B. Leuchten und dergl.)

Wandflächen  Untergrund: Stb, mit PU-Farbe gestrichen, einschl. einge  bauten Schaltern, Steckdosen,  Wandleuchten, Tableaus u.  dergl.

Innentür  Stahltblechtür, einschl. Beschlägen u. Ausstattung

Einbauten  gem. beil. Planunterlagen

Fensterreinigung in gesonderter Position erfasst
Wandhöhen bis 2,50 m

Abrechnung erfolgt nach m² Grundfläche.
Menge: 220,000 m2

**1.2.10 Feinreinigung EDV-Raum**
Feinreinigung EDV-Raum

EDV-Räume gemäß Ausführungsbeschreibung feinreinigen, bis zum Erreichen rückstandsfreier Oberflächen.

Bauteile u. Oberflächen:

Bodenflächen  elast. Bodenbelag, Linoleum, einschl. Sockelleisten Holz

Deckenflächen  Untergrund: GK, mit Dispersionsfarbe gestrichen, einschl.  Einbauten (z.B. Leuchten und dergl.)

Wandflächen  Untergrund: Stb, mit Dispersionsfarbe gestrichen,  einschl. eingebauten Schaltern, Steckdosen, Wandleuchten,  Tableaus u. dergl.

Innentür  Holzwerkstofftür, HPL-Türblatt, Holzzarge, einschl. Beschlä  gen u. Ausstattung

Einbauten  gem. beil. Planunterlagen

Fensterreinigung in gesonderter Position erfasst
Wandhöhen bis 2,50 m

Abrechnung erfolgt nach m² Grundfläche.
Menge: 20,000 m2

**1.2.11 Feinreinigung Treppenhäuser und Flur**
Feinreinigung Treppenhäuser und Flur

Treppenhäuser und Flure inkl. Treppenstufen gemäß Ausführungsbeschreibung feinreinigen, bis zum Erreichen rückstandsfreier Oberflächen.

Bauteile u. Oberflächen:

Bodenflächen/ Stufen  Sichbeton imprägniert
  insg. 100 Stufen x ca. 18/ 28 cm, L= 100 cm
  insg. 8 Podeste ca. 8 x 1 m2
  inkl. Stirnseiten

Geländer  Stabgeländer und Brüstungselemente aus Stahl  einschl. Winkelprofilen, 2-seitig Handläufe aus  Edelstahl

Deckenflächen  Untergrund: Stb verputzt und GK, mit Dispersionsfar  be gestrichen

Wandflächen  Sichtbeton imprägniert einschl. eingebauten Schaltern, Steckdosen, Wandleuchten, Tableaus u. dergl.

Tür- u. Fensterreinigung in gesonderten Positionen erfasst.
Wandhöhen bis 2,50 m

Ausführung in Treppenhaus und Flur in Haus 15,17 und 19
Menge: 564,000 m2

**1.2.12 Feinreinigung Gemeinschaftsräume und Windfang EG**
Feinreinigung Gemeinschaftsräume und Windfang EG

Gemeinsch. Räume und Windfang gemäß Ausführungsbeschreibung feinreinigen, bis zum Erreichen rückstandsfreier Oberflächen.

Bauteile u. Oberflächen:

Bodenflächen  elast. Bodenbelag, Linoleum, einschl. Sockelleisten Holz

Deckenflächen  Untergrund: Stb verputzt oder GK, mit Dispersionsfarbe ge  strichen, einschl. Einbauten (z.B. Leuchten und  dergl.)

Wandflächen  Sichtbeton imprägniert, einschl. eingebauten Schaltern,  Steckdosen,  Wandleuchten, Tableaus u. dergl.

Einbauten  gem. beil. Planunterlagen

Tür- u. Fensterreinigung in gesonderten Positionen erfasst.
Wandhöhen bis 2,50 m

Abrechnung erfolgt nach m² Grundfläche.
Menge: 150,000 m2

#### 1.3 EINBAUMÖBEL

**1.3.1 Feinreinigung Einbaumöbel Wohnküche 4-er WG**
Feinreinigung Einbaumöbel Wohnküche 4-er WG

Küchenmöbel 4-er WG:
Gesamtabmessung Küche LxH : ca. 5,30 x 2,50 m, bestehend aus
2 Hochschränke 57x230 cm
7 Oberschränke 50x80 cm
1 Oberschrank 60x54 cm mit Nischenleuchte
1 Unterschrank 50x90 cm
1 Backofen 60x90 cm
1 Induktionskochfeld 58x51 cm
1 Glasabdeckung Herdbereich 60x67 cm
4 Relingstangen 80 cm
1 Dunstabzug
1 Unterschrank 2-flg 100x90 cm
2 Unterschränke 60x90 cm
1 Unterschrank 2-flg 80x90 cm
1 Edelstahlarbeitsplatte mit 2 Spülbecken und Abtropffläche 410 x 60 cm
inkl. seitliche und obere Blenden, gem. Planunterlagen
Oberflächen melaminharzbeschichtet, hellgrau.
Einschl. aller Armaturen, Abläufe, Griffe, usw.

Bekleidung Nischenwände mit HPL-Platten, gelb /orange:
- Rückwand ca. 500 x 560 mm
- Rückwand ca. 600 x 820 mm.
- Rückwand ca. 3000 x 560 mm
Menge: 7,000 St

**1.3.2 Feinreinigung Einbaumöbel Wohnküche 5-er WG**
Feinreinigung Einbaumöbel Wohnküche 5-er WG

Küchenmöbel 5-er WG:
Gesamtabmessung Küche LxH : ca. 4,40 x 2,50 m, bestehend aus
1 Hochschrank 50x230 cm
7 Oberschränke 40x80 cm
1 Oberschrank 60x54 cm mit Nischenleuchte
1 Oberschrank 50x80 cm
1 Unterschrank 50x90 cm
1 Backofen 60x90 cm
1 Induktionskochfeld 58x51 cm
1 Glasabdeckung Herdbereich 60x67 cm
4 Relingstangen 80 cm
1 Dunstabzug
2 Unterschrank 2-flg 80x90 cm
2 Unterschränke 60x90 cm
1 Edelstahlarbeitsplatte mit 2 Spülbecken und Abtropffläche 390 x 60 cm
inkl. seitliche und obere Blenden, gem. Planunterlagen
Oberflächen melaminharzbeschichtet, hellgrau.
Einschl. aller Armaturen, Abläufe, Griffe, usw.

Bekleidung Nischenwände mit HPL-Platten, gelb /orange:
- Rückwand ca. 500 x 560 mm
- Rückwand ca. 600 x 820 mm.
- Rückwand ca. 2800 x 560 mm
Menge: 7,000 St

**1.3.3 Feinreinigung Kühlgerät**
Feinreinigung Kühlgerät

Kühl-Gefrier-Kombination als Standgerät, ca. 200 x 60 x 68 cm (HxBxT)
Menge: 21,000 St

**1.3.4 Feinreinigung Tischkühlschrank**
Feinreinigung Tischkühlschrank

Tischkühlschrank mit Gefrierfach als Standgerät, ca. 85 x 60 x 61 cm (HxBxT)
Menge: 7,000 St

**1.3.5 Feinreinigung Küchenmöblierung Geschirr- und Geräteregal**
Feinreinigung Küchenmöblierung Geschirr- und Geräteregal

Regal mit Rückwand für Geschirr und Küchengeräte ca. 860 x 410 mm (HxT), Korpus-Oberfläche beschichtet mit Melaminharz, lichtgrau.
4 Möbelfüße 150 mm hoch.

Breite 1300 bis 1400 mm
Menge: 14,000 St

**1.3.6 Feinreinigung Küchenmöblierung Esstisch**
Feinreinigung Küchenmöblierung Esstisch

Esstisch ca. 1400 x 900 x 740 mm, Oberfläche beschichtet mit Melaminharz, lichtgrau. Stahlrohruntergestell verchromt.
Menge: 7,000 St

**1.3.7 Feinreinigung Einbaumöbel Einzelapartment**
Feinreinigung Einbaumöbel Einzelapartment

Küche Einzelapartment

Gesamtabmessung Küche LxH : ca. 1,48 x 2,50 m, bestehend aus

2 Oberschränke 44x52 cm
1 Oberschrank 60x60 cm
2 Unterschränke 48x90 cm
1 Kühlschrank 50x90 cm

inkl. seitliche und obere Blenden,

Oberflächen weiß HPL, einschl. aller Armaturen, Abläufe, Griffe, usw.
Menge: 63,000 St

**1.3.8 Feinreinigung Briefkastenanlage Haus 15,17**
Feinreinigung Briefkastenanlage Haus 15,17

Haus 15,17

Gesamtmaß 1480x1430x270 mm (BxHxT) (Format 4x13 Kästen)

39 horizonale Briefkästen 370x110x270 mm DIN EN 13724
Einwurfklappen (Einwurf: 325x35 mm)

Beschriftungskasten 1480x110x270 mm

Schaukasten mit Plexiglasscheibe für Aushang,Sichtfeld ca.320x500 mm,

Funktionskasten 370x550x270 mm für baus. Audiosprechstelle

Tresorfach/Paketkasten (ohne Schlitz und Klappen) mit elektr. Codeschloss, Kastenmaß 370x220x270 mm;

Putzabdeckrahmen 20x30 mm (20 mm sichtbar) Aluminiumwinkelprofil,

alle Teile verzinktes Stahlblech bzw. Aluminium pulverbeschichtet
Menge: 2,000 St

**1.3.9 Feinreinigung Briefkastenanlage Haus 19**
Feinreinigung Briefkastenanlage Haus 19

Haus 19

Gesamtmaß 1850x1430x270 mm (BxHxT) (Format 5x13 Kästen)

50 horizonale Briefkästen 370x110x270 mm DIN EN 13724
Einwurfklappen (Einwurf: 325x35 mm)

Beschriftungskasten 1850x110x270

Schaukasten mit Plexiglasscheibe für Aushang,Sichtfeld ca.320x500 mm,

Funktionskasten 370x550x270 mm für baus. Audiosprechstelle

2 Tresorfächer/Paketkasten (ohne Schlitz und Klappen) mit elektr. Codeschloss, Kastenmaß 370x220x270 mm,

Putzabdeckrahmen 20x30 mm (20 mm sichtbar) Aluminiumwinkelprofil,

alle Teile verzinktes Stahlblech bzw. Aluminium pulverbeschichtet
Menge: 2,000 St

#### 1.4 FASSADENTÜR- UND FENSTERELEMENTE

*Hinweis: Ausführungsbeschreibung Bauschlussr. Fenster, Glasfassaden*
Ausführungsbeschreibung Bauschlussr. Fenster, Glasfassaden:

Sämtliche Bestandteile der Fenster- und  Fassadenkonstruktionen (Aluminium pulverbeschichtet / Glas / Kunststoff) sind fachgerecht nach den anerkannten Regeln der Technik innen und aussen zu reinigen.
Abrechnung:
Die angegebene m²-Fläche bezieht sich auf die Fenster-/Fassaden/ Rolladenfläche einseitig nach Konstruktionsmaß gemäß RAL/GGGR-Merkblatt AE.01

Es sind nur Reinigungsmittel zu verwenden, die die Freigabe der Gütegemeinschaft für die Reinigung von Metallfassaden e.V.(GRM_RAL GZ 632) besitzen.

Es handelt sich um Kunststoff-Fenster in Fassade mit WDVS und Putz sowie um Alu-Pfosten-Riegel-Fassaden.

Ausführung Glasreinigung:
Sämtliche Glasflächen sind innen und aussen im Nassverfahren zu reinigen, mit handelsüblichen nicht aggressiven Reinigungsmitteln im pH-neutralen Bereich, einschl. nachreinigen der Ecken mit Pad, Schwamm, Reinigungstextilien oder Fensterleder.
Nach der Nassreinigung erfolgt ein Abspülen der abgelösten Verschmutzungen. Das Nachtrocknen hat Streifenfrei zu erfolgen.
Bei stärkeren Verschmutzungen sind ausschließlich Reinigungsmittel  und -methoden anzuwenden, die in Übereinstimmung mit den genannten Richtlinien stehen.
Keinesfalls dürfen scheuernde oder abrasive Reinigungsmittel oder -werkzeuge eingesetzt werden.
Bei der Reinigung der Glasflächen sind die Ecken und Kanten nachzuledern, ablaufendes Schmutzwasser muss vermieden werden.
Die Reinigungsflotte ist häufig zu wechseln.

Ausführung Reinigung von Metallkonstruktionen/Metallflächen:
Abwaschen von Schmutz und Staub mit Wasser unter Zuführung von neutralen Reinigungsmitteln. Saure oder alkalische sowie stark abrasive Reinigungsmittel dürfen nicht verwendet werden. Bei festhaftender Verschmutzung auf beschichteten Teilen können leicht abrasiv wirkende Reiniger eingesetzt werden, auf die jeweilige Oberfläche abgestimmt.
Bei Edelstahlflächen ist analog zu verfahren.

In die Reinigungspositionen sind einzurechnen:
Reinigung sämtlicher Profile, sämtlicher Anschluss- und Abschlussbleche, Fensterbänke außen sowie bei Öffnungsflügeln Fälze, Dichtungen und Beschläge. Reinigung von Absturzsicherungen und Insektenschutzgittern.
Reinigung von Sonnenschutzkästen einschl. Führungsprofilen und Kästen. Reinigung von Paneelen und Rinnen.

Das Reinigen des Sonnenschutzes (Raffstore) sind in separaten Positionen erfasst.

Es wurden bei den Fenster- und Fassadenflächen sowohl Floatgläser als auch absturzsichernde Gläser (VSG und ESG) eingebaut, d.h. es sind jeweils die entsprechenden Reiniger zu kalkulieren und zu verwenden und die Gläser sind entsprechend schonend zu reinigen.

Sonstige Angaben:
Es ist mittels Hubsteiger etc. und/oder  Osmosewasser und Teleskopverlängerungen / Bürsten zu reinigen.
Entsprechende Schutzmaßnahmen des AN sind einzukalkulieren.

Die für die Ausführung der Reinigungsarbeiten erforderlichen Reinigungsmittel und Hilfsmittel (wie Leitern etc.) und Geräte wie Osmoseanlage, Reinigungsmaschinen sind grundsätzlich in die Einheitspreise einzurechnen.

**1.4.1 Feinreinigung Kunststoff-Fenster 1,60x1,65 m**
Feinreinigung Kunststoff-Fenster 1,60x1,65 m

Haus 15,17,19 EG-3.OG

Kunststoff-Fenster einschl. Glasflächen, Rahmen, Füllungen, Fälzen, Beschlägen sowie ggf. Fensterbänken gemäß Ausführungsbeschreibung feinreinigen bis zum Erreichen rückstandsfreier Oberflächen.

Abmessung: 1,60x1,65 m
Glasflächen: Klarglas
Öffnungsart: Dreh- / Dreh-Kipp / Festverglasung
Rahmen: Kunststoff
Fenstersims außen/innen: Alu-Kantprofil/Holzwerkstoffplatte
Dauerlüfter: Kunststoff

Die Fensterelemente sind innen und außen zu reinigen.
Menge: 165,000 St

**1.4.2 Feinreinigung Kunststoff-Fenster EG 1,15x1,65 m**
Feinreinigung Kunststoff-Fenster EG 1,15x1,65 m

Haus 15,17,19 EG

Kunststoff-Fenster einschl. Glasflächen, Rahmen, Füllungen, Fälzen, Beschlägen sowie ggf. Fensterbänken gemäß Ausführungsbeschreibung feinreinigen bis zum Erreichen rückstandsfreier Oberflächen.

Abmessung: 1,15x1,65 m
Glasflächen: Klarglas
Öffnungsart: Dreh- / Dreh-Kipp / Festverglasung
Rahmen: Kunststoff
Fenstersims außen/innen: Alu-Kantprofil/Holzwerkstoffplatte
Dauerlüfter: Kunststoff

Die Fensterelemente sind innen und außen zu reinigen.
Menge: 4,000 St

**1.4.3 Feinreinigung Kunststoff-Tür EG 1,25x2,70 m**
Feinreinigung Kunststoff-Tür EG 1,25x2,70 m

Haus 15,17,19 EG

Kunststoff-Tür einschl. Glasflächen, Rahmen, Füllungen, Fälzen, Beschlägen gemäß Ausführungsbeschreibung feinreinigen bis zum Erreichen rückstandsfreier Oberflächen.

Abmessung: 1,25x2,70 m
Glasflächen: Klarglas
Öffnungsart: Drehtür
Rahmen: Kunststoff

Die Türelemente sind innen und außen zu reinigen.
Menge: 4,000 St

**1.4.4 Feinreinigung Kunststoff-Fenster Lichtschacht 0,80x0,60 m**
Feinreinigung Kunststoff-Fenster Lichtschacht 0,80x0,60 m

Haus 15,17,19 UG

Kunststoff-Fenster einschl. Glasflächen, Rahmen, Füllungen, Fälzen, Beschlägen sowie ggf. Fensterbänken gemäß Ausführungsbeschreibung feinreinigen bis zum Erreichen rückstandsfreier Oberflächen.

Abmessung: 0,80x0,60 m
Glasflächen: Klarglas
Öffnungsart: Dreh- / Dreh-Kipp / Festverglasung
Rahmen: Kunststoff
Fenstersims außen/innen: Alu-Kantprofil/Holzwerkstoffplatte

Die Fensterelemente sind innen und außen zu reinigen.
Menge: 3,000 St

**1.4.5 Feinreinigung Oberlichter 1,25x1,25 m**
Feinreinigung Oberlichter 1,25x1,25 m

Haus 15,17,19

Oberlichter einschl. Glasflächen, Rahmen, Füllungen, Fälzen, Beschlägen gemäß Ausführungsbeschreibung feinreinigen bis zum Erreichen rückstandsfreier Oberflächen.

Abmessung: 1,25x1,25 m
Glasflächen: Klarglas
Öffnungsart: Dreh- / Festverglasung
Rahmen: liegender Pfosten/Riegel-Überkopfverglasungen

Die Fensterelemente sind innen und außen zu reinigen.

Hinweis Reinigung Lichtkuppeln/Oberlichter:

Die Dächer sind über einen Dachausstieg begehbar, die Wege zu den Lichtkuppeln/Oberlichter sind mit Gehwegplatten ausgeführt.
Entsprechende Schutzmaßnahmen des AN (anseilen an Absturzsicherung) sind einzukalkulieren.

Innen sind die Oberlichter über der Treppe nur mit einem Gerüst erreichbar, Gerüst ist in separater Position zu berechnen.
Menge: 12,000 St

**1.4.6 Arbeitsgerüste Treppenhaus**
Arbeitsgerüste Treppenhaus

Ausführung als besondere Leistung nach DIN 18363 Nr. 4.2.6.
Erstellen und Abbauen eines Arbeitsgerüstes als längenorientiertes Standgerüst, DIN EN 12810-1, Lastklasse >/= 3 (2 kN/m2), Breitenklasse W06,
in Treppenhäusern, auf Treppenläufen,
in Höhen bis ca. 6,00 m,
Abrechnung pauschal, einschl. Auf-, Um- und Abbauen, sowie Vorhalten für die Dauer der eigenen Leistungserbringung.
Gerüst wird für unterschiedliche Arbeiten und Geschosshöhen benötigt wie folgt.

Treppenhäuser
Höhe über letztem Zwischenpodest bis ca. 4,00 m
Höhe über letztem Hauptpodest bis ca. 2,50 m
Menge: 1,000 psch

**1.4.7 Feinreinigung PR-Fassade Alu-Glas**
Feinreinigung PR-Fassade Alu-Glas

Haus 15,17,19 EG-3-OG

Glas-Aluminium-Fassade einschl. Rahmen, Füllungen, Fälzen, Beschlägen sowie ggf. Fensterbänken und Absturzsicherungen; gemäß Ausführungsbeschreibung nachreinigen bis zum Erreichen rückstandsfreier Oberflächen.

Die Fassadenelemente werden innen und außen gereinigt.

Abrechnung einseitige Ansichtsfläche der Elemente.
---
Bauschlussreinigung sämtlicher Konstruktionsteile und -anlagen der Alu-Glas-Pfosten Riegel-Fassade, einschl. aller Blechabdeckungen und Bekleidungen gemäß Ausführungsbeschreibung, außenseitig und raumseitig.

Oberflächen
Pfosten-Riegel Fassade aus Aluminiumprofilen, pulverbeschichtet

Verglasung Küche: über Eck, Festverglasung + DK

Abmessung
gesamt ca. 2,875 + 5,275 x 1,950 m

im Raster ca. 1,00 m - 0,75 m - 1,00m,..etc. + 1,10m, jedes 2. Element
- Fensterflügel: Elemente mit ca. 0,75 m + 1,10 m  x  H 1,485 m,
(ca. 31,5 cm Brüstung Festverglasung)
- Festverglasung: Elemente mit ca. 1,00 m x H 1,950 m

Verglasung Fassade EG

Türelemente mit seitlichen Verglasungen 1 oder 2
gesamt ca. 2,00 bis 2,40 x 2,70 m

Fassadenelemente
gesamt ca. 3,94 + 2,25 x 2,70 m
und ca. 2,14 + 0,64 x 2,70 m

Leibungen:
Sichtbeton u. Putz
Fensterbank außen:
Blech pulverbeschichtet
Fensterbank innen:
Holzwerkstoff, lackiert

inkl. Fenster-Absturzstange, Gerüste und Leitern, etc.
Menge: 306,000 m2

**1.4.8 Feinreinigung Glas-Alutüren**
Feinreinigung Glas-Alutüren

Haus 15,17,19 EG-3.OG

Glas-Aluminiumtüren; gemäß Ausführungsbeschreibung feinreinigen bis zum Erreichen rückstandsfreier Oberflächen

Die Türelemente werden innen und außen gereinigt.

Abrechnung einseitige Ansichtsfläche der Elemente.
Menge: 80,000 m2

**1.4.9 Feinreinigung HPL-Türen**
Feinreinigung HPL-Türen

Haus 15,17,19 EG

HPL-Türen; gemäß Ausführungsbeschreibung feinreinigen bis zum Erreichen rückstandsfreier Oberflächen

Die Türen werden innen und außen gereinigt.

Maße ca. 96 x 213,5 cm
Menge: 5,000 St

**1.4.10 Feinreinigung Rolladenanlage, Behang ca. 1,60 m x ca. 1,65 m**
Feinreinigung Rolladenanlage, Behang ca. 1,60 m x ca. 1,65 m

Rolladenanlage, bestehend aus:
1 St. Einzelbehang
1 St. Handkurbelantrieb
Breite Rolladen ca: 1,60 m, lichte Verschattungshöhe: ca. 1,65 m

Rolladenanlage samt Führungsschienen feinreinigen bis zum Erreichen rückstandsfreier Oberflächen.
Die Anlagen sind innen und außen zu reinigen.
Menge: 148,000 St

**1.4.11 Reinigung Raffstore an PR-Fassade, Behang ca. 2,40 m x ca. 2,20 m**
*** Bezugsbeschreibung
Reinigung Raffstore an PR-Fassade, Behang ca. 2,40 m x ca. 2,20 m

Bauschlussreinigung der seilgeführten Lamellen-Raffstore in ausgefahrenem Zustand, allseitig, mit Lamellenkasten 240 mm hoch, aus Metall, beschichtet.
Einbau teilweise über Eck als gekoppelter Behang.
Menge: 14,000 St

**1.4.12 Reinigung Raffstore an PR-Fassade, Behang ca. 2,85 m x ca. 2,20 m**
*** wie Position 1.4.11
Menge: 14,000 St

**1.4.13 Reinigung Raffstorekasten, 90° gewinkelt**
Reinigung Raffstorekasten, 90° gewinkelt

Lamellenkasten 240 mm hoch, einschl. Blindblende an Unterseite, aus Metall, beschichtet, in Einzellängen bis 540 cm.
Menge: 114,000 m

**1.4.14 Hubsteiger für Fassadenreinigung außen**
Hubsteiger für Fassadenreinigung außen

Akku-elektrische Scherenhubbühne, ohne Bedienung, Arbeitshöhe bis  13,00 m
Für Fassadenreinigung außen Pfosten-Riegel-Fassade + Kunststofffenster

Hubsteigeraufstellung ca. 2,00m von Fassade entfernt, Aufstellung auf Belägen für Fussgängerverkehr geeignet.

Aufstellung nur mit Lastverteilerplatten 60x60cm.
Die Hubsteiger dürfen nur in den Bereichen eingesetzt werden die von der Bauleitung hierfür freigegeben wurden

Arbeitshöhe Fassade 12,50 m
Menge: 1,000 psch

#### 1.5 AUSSENANLAGE

**1.5.1 Feinreinigung Außenanlagen**
Befestigte Flächen der Außenanlagen, sowie öffentl. Gehwege; gemäß Ausführungsbeschreibung feinreinigen einschl. entsorgen von anfallendem Restmaterial.
Menge: 600,000 m2

#### 1.6 SONSTIGES

**1.6.1 Schutzabdeckung Bodenbelag ausbauen, abstransportieren und entsorgen**
*** Bezugsbeschreibung
Schutzabdeckung Bodenbelag ausbauen, abstransportieren und entsorgen

Ausbauen, abtransportieren und entsorgen von:
Abdeckung des fertigen Bodenbelags als besonderen Schutz mit dampfdiffusionsoffenem Abdeckvlies, teilweise mit Stöße überlappend allseitige Ränder abgeklebt.
In Teilflächen zusätzlich mit folienkaschiertem Karton ("Tetrapakmaterial") beklebt.

Entsorgungskosten werden separat vergütet.
Menge: 3400,000 m2

**1.6.2 Schutzabdeckungen Bauteile ausbauen, abstransportieren und entsorgen**
*** wie Position 1.6.1
Schutzabdeckungen Bauteile ausbauen, abstransportieren und entsorgen

Ausbauen, abtransportieren und entsorgen von:
Abdeckung von Bauteilen als besonderen Schutz mit dampfdiffusionsoffenem Abdeckvlies

Entsorgungskosten werden separat vergütet.
Menge: 300,000 m2

**1.6.3 Schmutzfangmatten ausbauen, abtransportieren und entsorgen**
Schmutzfangmatten ausbauen, abtransportieren und entsorgen

Ausbauen, abtransportieren und entsorgen von:
Schmutzfang-/Sauberlaufmatten, lose verlegt, Mattengröße: ca. 1,20 x 5,00 m.

Entsorgungskosten werden separat vergütet.
Menge: 18,000 m2

**1.6.4 Entsorgung von Baustellenmischabfällen (gemischte Bau- und Abbruchabfälle)**
Entsorgung von Baustellenmischabfällen (gemischte Bau- und Abbruchabfälle)

Nicht gefährlicher Abfall, bestehend aus verschiedenen Materialien wie z. B. Holz, Bodenbelägen aus PVC, Teppich, Linoleum, Glas, Tapete, Fugenmaterial, Polystyrol, Metallresten und in geringen Mengen mineralischem Schutt.

Gemischte Abfälle der stofflichen Verwertung zuführen, Stoffe in Behältern gelagert, Abrechnung erfolgt nur auf Basis des Wiegescheins.

Aufladen der Behälter und Transportieren zur Verwertungsanlage/ Deponie in sep. Position.

Abfallschlüssel: 170904
Menge: 1,000 t

### 2 NACHREINIGUNG BAUTEILORIENTIERT

*Hinweis: Hinweis bauteilorientierte Reinigung*
Hinweis bauteilorientierte Reinigung

Die Ausführung der Nachreinigung erfolgt in mehreren zeitlich getrennten Abschnitten. Zum Zeitpunkt der Nachreinigung ist es möglich, dass Räume gemäß ihrer Nutzung möbliert sind. Erschwernisse hierdurch sind einzukalkulieren.

Ausführung nach Anweisung durch die Bauleitung. Ausführung auch in Teilflächen nach Anweisung durch die Bauleitung. Dies gilt auch wenn nichts gesondert erwähnt.

#### 2.1 NACHREINIGUNG BÖDEN

**2.1.1 Nachreinigung keramische Fliesen**
Nachreinigung keramische Fliesen

Beseitigen von Verschmutzungen mittels Saugen oder Kehren und anschließendem Nasswischen mit Grundreiniger.

Rutschhemmung bis R10B

Ausführung in Duschbädern, WG-Bädern und WC EG
Menge: 236,000 m2

**2.1.2 Nachreinigung Bodenbeschichtung / staubbindende Anstriche**
Nachreinigung Bodenbeschichtung / staubbindende Anstriche

Beseitigen von Verschmutzungen mittels Saugen oder Kehren und anschließendem Nasswischen mit Grundreiniger.

Rutschhemmung bis R10
Inkl. Reinigung der Sockel, h bis 15 cm  etc.

Fabrikat des Reinigers / mit Pflegemittel nach Produktdatenblatt / Empfehlung des Herstellers, auf die Belags-Oberfläche abgestimmt. Ausführung nach Herstellervorschrift.

Ausführung in Technikräumen UG, Fahrradraum
Menge: 220,000 m2

**2.1.3 Nachreinigung Linoleum**
Nachreinigung Linoleum

Beseitigen von Verschmutzungen mittels Saugen oder Kehren und anschließendem Nasswischen mit Grundreiniger.

Rutschhemmung bis R9

Fabrikat des Reinigers / mit Pflegemittel nach Produktdatenblatt / Empfehlung des Herstellers, auf die Belags-Oberfläche abgestimmt. Ausführung nach Herstellervorschrift.

Ausführung in Einzelapartments, WG-Zimmer, WG-Flure, Wohnküchen, Gemeinschaftsräumen EG, Windfang, Treppenhäusern und Flur
Menge: 3338,000 m2

**2.1.4 Nachreinigung Sichtbeton imprägniert Treppenstufen**
Nachreinigung Sichtbeton imprägniert Treppenstufen

Treppenstufen gemäß Ausführungsbeschreibung feinreinigen, bis zum Erreichen rückstandsfreier Oberflächen.

Bauteile u. Oberflächen:

Stufen  Sichbeton imprägniert
  insg. 100 Stufen x ca. 18/ 28 cm, L= 100 cm
  insg. 8 Podeste ca. 8 x 1 m2

Geländer  Stabgeländer und Brüstungselemente aus Stahl  einschl. Winkelprofilen, 2-seitig Handläufe aus  Edelstahl

Ausführung in Treppenhaus in Haus 15,17 und 19
Menge: 564,000 m2

#### 2.2 NACHREINIGUNG WAND- UND TÜRFLÄCHEN

**2.2.1 Nachreinigung Innenwandflächen**
Nachreinigung Innenwandflächen

Gipskarton, Beton- und Mauerwerkswände, gespachtelt und nicht gespachtelt, beschichtet, tapeziert, gestrichen, absaugen und von allem Feinstaub reinigen bzw. Verunreinigungen, Schutzfolien, Flecken beseitigen, feucht abwischen, einschließlich aller Schalter, Steckdosen, Wandleuchten, Tableaus etc.

Ausführungshöhen bis 3,50 m
Menge: 10440,000 m2

**2.2.2 Nachreinigung Innenwandflächen, gefliest**
Nachreinigung Innenwandflächen, gefliest

Gipskarton, Beton- und Mauerwerkswände gefliest, absaugen und von allem Feinstaub reinigen bzw. Verunreinigungen, Schutzfolien, Flecken beseitigen, feucht abwischen und polieren, einschließlich aller Schalter, Steckdosen, Wandleuchten, Tableaus etc.

Ausführungshöhen bis 3,50 m
Menge: 1300,000 m2

**2.2.3 Nachreinigung Türen / Türanlagen**
Nachreinigung Türen / Türanlagen

Holzzarge mit Holztürblättern, Stahlzarge mit Holztürblättern sowie Stahlblechtüren, beschichtet oder lackiert, sorgfältig beidseitig Verunreinigungen,Flecken beseitigen, feucht abwischen, polieren einschließlich Zargen und aller Beschläge.

Oberflächen Türblätter: HPL / Metall beschichtet / Holz

Abrechnung einseitige Ansichtsfläche der Elemente.
Menge: 668,000 m2

**2.2.4 Zulage zur Türen für Glasflächen**
Zulage zur Türen für Glasflächen

Glasflächen in Türanlagen reinigen. Reinigung beidseitig.

Abrechnung als Zulage zu Pos. 2.2.3 einseitige Ansichtsfläche der Elemente.
Menge: 80,000 m2

#### 2.3 NACHREINIGUNG SANITÄROBJEKTE

*Hinweis: Nachreinigung Sanitärobjekt*
Nachreinigung Sanitärobjekt

Dazu zählen Urinale, WCs inkl. angrenzender Zubehörteile wie dazugehöriger Papierhalter, Bürstenhalter + Bürste, Dusch-, Wasch-und Ausgussbecken inkl. Reinigung der Armaturen, Papierhalter, Seifen- / Handtuchspender, Papierbehälter  etc.
Ausführung wie in Ausführungsbeschreibung Sanitärräume beschrieben.

**2.3.1 Nachreinigung Sanitär-Objekt WC**
Nachreinigung Sanitär-Objekt WC

Nachreinigung von Sanitär-Objekten in WC-Räumen / Bädern.

WCs und Behinderten-WCs inkl. Reinigung des Zubehörs wie WC-Papierhalter, WC-Bürstenhalter, etc.
Menge: 94,000 St

**2.3.2 Nachreinigung Sanitär-Objekt Wasch- / Ausgussbecken**
Nachreinigung Sanitär-Objekt Wasch- / Ausgussbecken

Nachreinigung von Wasch- / Ausgussbecken inkl. Zubehör, Armaturen etc. in WC-Räumen und Nebenräumen.
Menge: 94,000 St

**2.3.3 Nachreinigung Sanitär-Objekt Duschwanne**
Nachreinigung Sanitär-Objekt Duschwanne

Nachreinigung von Duschwanne inkl. Zubehör, Armaturen etc. in Bädern.
Menge: 92,000 St
